# MST-Stadthalle Mülheim an der Ruhr
Angebotsaufforderung (GAEB DA XML 3.2, DA83)
Projekt: 20230913
Währung: EUR
Ausführungsbeginn: 29.09.2025
Ausführungsende: 14.11.2025
Erstellt mit: GXML Toolbox V3.3 R20220330, ORCA AVA 26.0.6 26.00.06, 04.07.2025

## ALLGEMEINE VERTRAGSBEDINGUNGEN
Als "Allgemeine Vertragsbedingungen für die Ausführung von Bauleistungen"
gelten die Regelungen in der VOB, Teil B

Als "Allgemeine Technische Vertragsbedingungen für Bauleistungen"
gelten die Regelungen in der VOB, Teil C.

Diese gelten im Auftragsfall als vereinbart.

## BESONDERE VERTRAGSBEDINGUNGEN (BVB)
1. AUSSCHREIBUNG UND VERGABE
Ausschreibung und Vergabe erfolgen nach den "Allgemeinen Bestimmungen für die Vergabe von Bauleistungen" (VOB/A), die jedoch nicht Vertragsbestandteil werden. Der Auftraggeber ist nicht verpflichtet, dem Mindestfordernden/ der Mindestfordernden den Zuschlag zu erteilen. Der Auftraggeber hat die Absicht, die ausgeschriebenen Leistungen ungeteilt in nur einen Auftrag einzubinden.

1. AUSSCHREIBUNGSUNTERLAGEN
Dem Bieter werden folgende Unterlagen zur Verfügung gestellt:
a) das nachfolgende LV
b) Pläne/Zeichnungen/Skizzen
c) Fotos Bestand
d) Bauzeitenplan
e) Gutachten, Statik
f) Veranstaltungskalender

1. KALKULATION / ALTERNATIVAUSFÜHRUNGEN
Die Hauptpositionen des nachfolgenden LV sind zwingend vom Bieter zu kalkulieren. Vorgesehene Alternativausführungen sind nach Möglichkeit anzubieten; bei niedrigeren Kosten werden sie zur Ausführung kommen. Alternativfabrikate nach Wahl des Bieters müssen absolut gleichwertig sein. Bedarfspositionen sind auf der Preisbasis der Hauptpositionen zu kalkulieren.

1. VERTRAGSGRUNDLAGEN
Als Vertragsgrundlagen für die Ausführung der Arbeiten, Lieferungen und der unentgeltlich zu erbringenden Nebenleistungen gelten in nachstehender Reihenfolge:
a) das Auftragsschreiben
b) die Leistungsbeschreibung/Leistungsverzeichnis mit beigef. Zeichnungen
c) die Besonderen Vertragsbedingungen
d) die Zusätzlichen Vertragsbedingungen
e) die Zusätzlichen Technischen Vertragsbedingungen
f) die Allgemeinen Technischen Vertragsbedingungen für Bauleistungen (VOB/Teil C), in der zur Zeit gültigen Fassung
g) die Allgemeinen Vertragsbedingungen für die Ausführung von Bauleistungen (VOB/Teil B), in der zur Zeit gültigen Fassung.

1. PREISE
Die im Leistungsverzeichnis eingesetzten Einheits- und Pauschalpreise sind Festpreise für die gesamte Ausführungsdauer der nachfolgend ausgeschriebenen Bauleistungen, zwischenzeitliche Lohn- und Materialpreiserhöhungen bleiben unberücksichtigt. Reduzierungen oder Erweiterungen des Leistungsumfanges bis zu einer Größenordnung von 20v.H. der Angebotssumme haben keine Auswirkung auf die Einheitspreise.

1. AUFTRAGSERWEITERUNG, VERTRAGSÄNDERUNGEN
Ergänzungs- oder Erweiterungsaufträge sowie Änderungen des Vertrages bedürfen der Schriftform. Dies gilt auch für Stundenlohnarbeiten.

1. AUSFÜHRUNGSFRISTEN
Die vorgesehenen Ausführungsfristen sind im Deckblatt dieses LV angegeben; sie werden nach Feinabstimmung in das Auftragsschreiben übernommen und Vertragsbestandteil. Kommt der Auftragnehmer mit der Fertigstellung der Arbeiten in Verzug (Fristverlängerung nur nach § 6 VOB/B), so ist der Auftraggeber berechtigt, Ersatz für den entstandenen Schaden zu verlangen und diesen vom Guthaben des Auftragnehmers abzuziehen.

1. RECHNUNGEN
Alle Rechnungen sind mit den Nettopreisen (ohne 19% Umsatzsteuer) aufzustellen. Die Umsatzsteuer ist am Schluss jeder Rechnung gesondert auszuweisen. Die vollständige Bezahlung der Rechnung und die getätigte Abnahme der Leistungen schließen eine spätere Rückforderung überzahlter Beträge nicht aus.
Alle Rechnungen sind beim Bauherrn einfach einzureichen (Mengenberechnungen, Abrechnungs- zeichnungen, Handskizzen, Stundenlohnnachweise u.a. einfach).

1. ABSCHLAGZAHLUNGEN
Abschlagzahlungen werden nach Vorlage einer differenzierten Rechnung mit Leistungsnachweis unter Einbehaltung von 5 v.H. des Wertes der jeweils nachgewiesenen vertragsgemäßen Leistungen gezahlt. Eine abweichende Regelung, etwa in Form eines festen Zahlungsplanes, ist nicht gültig; sie bedarf einer schriftlichen Fixierung im Rahmen des Auftragsschreibens.

1. FORDERUNGSABTRETUNG
Ansprüche des Auftragnehmers gegen den Bauherrn können nicht an Dritte abgetreten werden.

1. ABNAHME
Der Auftragnehmer hat die Beendigung der Gesamtleistung bzw. von Teilen der Leistung anzuzeigen und die Abnahme, gegebenenfalls die Teilabnahme (§12 Nr.2 VOB/B) zu verlangen und rechtzeitig schriftlich zu beantragen. Die Abnahme erfolgt nur in einem förmlichen Verfahren durch ein von beiden Seiten unterschriebenes Abnahmeprotokoll. Die Abnahme bezieht sich nur auf die Güte der Leistungen. Der Umfang der Leistungen ist vom Auftragnehmer gemäß §14 Nr.1 Satz3 VOB/B im Rahmen der Abrechnung nachzuweisen.

1. GEWÄHRLEISTUNG, SICHERHEITSLEISTUNG

Für seine Lieferungen und Leistungen übernimmt der Auftragnehmer die volle Garantie nach DIN 1961, §13 VOB/B. Die Verjährungsfrist für Gewährleistungsansprüche beträgt 5 Jahre. Für Anstricharbeiten 3 Jahre. Bei Klima/Heizung/ Lüftung, 1 Jahr für bewegliche Teile, 2 Jahre für wasserführende Teile, 5 Jahre für übrige Teile und Funktion der Anlagen.

Die Gewährleistung beginnt mit der schriftlichen Abnahme der gesamten erstellten Leistung durch den Auftraggeber.

Als Sicherheit für die Vertragserfüllung hat der Auftragnehmer eine Bürgschaft in Höhe von____ v. H. der Auftragssumme einschließlich etwaiger Nachträge zu stellen. Für diesen Fall entfällt der Sicherheits- einbehalt bei Abschlagszahlungen.

Als Sicherheit für die Gewährleistung werden 5 v.H. der festgestellten Abrechnungssumme einbehalten, solange keine Gewährleistungsbürgschaft vorliegt.

Nach Feststellung der Abrechnungssumme und Abnahme der Leistungen hat der Auftragnehmer Sicherheit durch eine Gewährleistungsbürgschaft in Höhe von 5 v.H. der festgestellten Abrechnungssumme zu stellen.

1. GERICHTSSTAND
Gerichtsstand für alle Streitigkeiten aus dem geschlossenen Vertrag ist der Sitz oder Wohnort des Auftraggebers.

1. GESCHÄFTSBEDINGUNGEN DES AN
Geschäftsbedingungen des Auftragnehmers, insbesondere Zahlungs- und Lieferungsbedingungen, Angaben über Erfüllungsort und Gerichtsstand, gelten nur dann, wenn sie vom Auftraggeber ausdrücklich und schriftlich anerkannt werden.

1. BAULEISTUNGSVERSICHERUNG / BAUWESENVERSICHERUNG
Der Auftraggeber schließt als Schutz gegen Eigenschäden an der Neubauleistung eine Bauleistungs- versicherung ab. Diese gewährt im Rahmen ihrer Bedingungen den mitversicherten Auftragnehmern Versicherungsschutz gegen Schäden durch unvorhergesehene Ereignisse. Durch diese Versicherung nicht abgedeckte Risiken trägt der Auftragnehmer. Für den auf die Leistung des Auftragnehmers entfallenden Teil der Bauwesenversicherung werden 0.30% aus der Summe der Schlussrechnung einbehalten. Die Kosten für die Selbstbeteiligung trägt der Auftraggeber.

1. WERBUNG
Werbung auf der Baustelle ist nur nach vorheriger Zustimmung des Auftraggebers zulässig.

1. ALLGEMEIN
Der Auftragnehmer verpflichtet sich, jede vom zuständigen Finanzamt vorgenommene Änderung in Bezug auf die vorgelegte Freistellungsbescheinigung (§48 b EStG) dem Auftraggeber unverzüglich schriftlich mitzuteilen.

Es ist zwingend erforderlich, dass die Angaben zur "Typenbezeichnung” und "Hersteller” bzw. "Fabrikat und Typ" in die dafür vorgesehenen Zeilen vollständig eingetragen werden. Es ist nur eine Typenbe- zeichnung sowie ein Hersteller zu benennen.

Spätestens nach Aufforderung des AG sind Nachweise wie Datenblätter o. Ä., welche die Einhaltung von geforderten Produktvorgaben und Materialeigenschaften dokumentieren, durch den Bieter zu erbringen.

## ALLGEMEINE VORBEMERKUNGEN
1. GESCHICHTE
 Zu Beginn des 20. Jahrhunderts entwickelte sich Mülheim an der Ruhr durch die industrielle Expansion  zur Großstadt. In diesem Zuge entstand zwischen 1923 und 1926 die Stadthalle - ein repräsentatives  öffentliches Gebäude, das den kulturellen Ansprüchen der wachsenden Stadtbevölkerung gerecht  werden sollte. Entworfen wurde das Bauwerk vom Architekten Hans Großmann, während Emil  Fahrenkamp für die Gestaltung des Innenraums verantwortlich war.
 Im Zweiten Weltkrieg erlitt die Stadthalle 1943 bei einem Bombenangriff schwere Schäden und wurde  nahezu vollständig zerstört. Erhalten blieben lediglich der Ehrenhof, die Eingangshalle, die Fassaden  sowie der Arkadengang an der Südseite.
 Der Wiederaufbau begann 1954 unter der Leitung des Architekten Gerhard Graubner aus Hannover.  Dabei wurde das Gebäude nicht originalgetreu rekonstruiert, sondern um zusätzliche  Veranstaltungssäle und moderne technische Ausstattung erweitert. Die Wiedereröffnung fand am 11.  Oktober 1957 statt.
 In den folgenden Jahren wurde die Stadthalle umfassend renoviert und durch weitere Anbauten  ergänzt. Heute fungiert sie als modernes Kultur- und Kongresszentrum.

1. BESCHREIBUNG DES BAUWERKS
  Es handelt sich um ein mehrgeschossiges Gebäude mit einer neo-klassizistischen Natursteinfassade  aus Muschelkalk, deren sachliche und blockhafte Front sich über eine Arkadenreihe zum Flussufer hin  öffnet.
 Südlich ist der Stadthalle ein Portalbau mit einem Arkadengang vorgesetzt. Dieser diente bis zum  Wiederaufbau und der Neukonzeption in den 1950er Jahren als Haupteingang.
 Der Arkadengang besteht aus einer doppelten Säulenreihe und umfasst insgesamt acht Abschnitte.  Die mittleren vier Abschnitte werden druch eine raumhohe Stahl-Glas-Fassade vom Innenraum  getrennt. Dahinter befindet sich die Galerie des Veranstaltungssaals "Caruso".
 Im Zuge der Landesgartenschau 1992 wurde an der südöstlichen Gebäudeecke eine massive  Freitreppe angebaut, um die tiefer liegende Parkebene zu erreichen.

1. ZUSTAND DES BAUWERKS
 Es wurde ein Bauschadensbericht erstellt, welcher mit umfassenden Analysen von Fachingenieuren  unterlegt ist. Dieser Bericht ist dem LV angehängt.
  Es wird die Sanierung des südlichen Arakdenganges der Stadthalle Mülheim vorgenommen.

1. BESONDERE ANGABEN ZUR BAUSTELLE
  Der Arkadengang der Stadthalle befindet sich an der Straße "Am Schloss Broich", die östlich in die  Schlossbrücke übergeht. Diese führt über die Ruhr, deren Ufer entlang der Ostseite des Gebäudes  verläuft. Der Arkadengang dient momentan als Fußweg und grenzt an einen parallel verlaufenden  Radweg. Über eine Freitreppe ist von hier aus der Zugang zum Ruhrufer sowie zur angrenzenden  Parkebene möglich.Während der Bauarbeiten bleibt diese Freitreppe jeoch gesperrt. Zudem wird der  Fuß- und Radweg unterhalb der Brücke- vom "Ruhrkristall" bis zum Tor an der Stadthalle- ebenfalls  nicht nutzbar sein. Der Rad- und Fußverkehr oberhalb der Brücke wird auf die Straße "Am Schloss  Broich" umgeleitet und durch Baken vom motorisierten Verkehr getrennt.
 Die Zufahrt zur Baustelle erfolgt über den "Theodor-Heuss-Platz". Da diese gleichzeitig als  Feuerwehrzufahrt dient, muss sie jederzeit frei zugänglich sein.
 Während der Bauarbeiten betreten Mitarbeitende und Besucher die Stadthalle über zwei dauerhaft  freizuhaltende Zugänge: einen an der Westseite des Gebäudes sowie einen weiteren im Bereich des  Arkadenganges. Letzterer muss über eine provisorische Brücke erreichbar sein.
 Der gesamte Arkadengang wird weiträumig mit einem Bauzaun abgesichert. Darüber hinaus ist die  Baustelle mit einer durchgängigen Überwachung ausgestattet.
 Der Zugang zur Baustelle im Untergeschoss der Stadthalle erfolgt über einen Wanddurchbruch  unterhalb der Freitreppe. Der Abschnitt der Stadthalle, der von den Betonierarbeiten betroffen ist, ist  räumlich vom Rest der Stadthalle getrennt. Eine Tür im Lager schafft eine Verbidnung zwischen  beiden Gebäudeteilen, die als Fluchtweg fungiert und nur im Notfall benutzt werden darf.

 Bei der Durchführung aller Arbeiten sind Lärm und sonstige Störbelästigungen für die Nutzer der  Stadthalle und der angrenzenden Gebäude in zumutbaren Grenzen zu halten.

 Alle Arbeiten sind unter der ständigen Aufsicht erfahrener und verantwortungsbewußter Bauleiter,  Poliere und Vorarbeiter auszuführen. Alle Arbeiten müssen Hand in Hand mit den am Bau beteiligten  Gewerken abgestimmt und ausgeführt werden. Die Arbeitszeit wird auf Werktags und Abends bis  19.00 beschränkt.
 Für eine stets saubere und aufgeräumte Baustelle hat jeder Auftragnehmer eigenverantwortlich Sorge  zu tragen. Gleiches gilt für Verunreinigungen umliegender Verkehrsflächen und die Einhaltung der  Unfallverhütungsvorschriften (UVV).

 Für nicht durchgeführte Auftragnehmerpflichten wie
- - - Bauschuttbeseitigung
    - Unfallverhütungsmaßnahmen und Einhaltung der UVV
    - Sicherung der Baustelle und der Baustelleneinrichtung
 und dem Bauherren dadurch entstehende Lasten werden von der Schlussrechnung des zuständigen
 Auftragnehmers einbehalten.

 Die für die Lagerung der Ausstattungsgegenstände vorgesehenen Flächen sind rechtzeitig mit dem AG  bzw. dem BL abzuklären.

1. SICHERUNG DER BAUSTELLE
  Der Auftragnehmer hat alle zur Sicherung der Baustelle nach den gesetzlichen, polizeilichen und Unfallverhütungs-Vorschriften erforderlichen Maßnahmen unter voller eigener Verantwortung auszuführen oder diese zu veranlassen. Der Auftragnehmer haftet für sämtliche aus der Unterlassung solcher Maßnahmen dem Auftraggeber erwachsenden Schäden. § 10 Nr. 2 Absatz 1 Satz 2 VOB/B bleibt unberührt. Nach Beendigung der Bauarbeiten sind die Schutzvorrichtungen bis zur Anweisung durch die Bauleitung/Sigeko vorzuhalten und auf Anweisung zu entfernen.

1. BAUWASSER UND STROMANSCHLUSS
  Bauwasseranschluss:
  Ist mit haushaltsüblichen Anschlüssen vorhanden.

  Stromanschluss:
  Ist mit haushaltsüblichen Anschlüssen vorhanden.

  Sonstige Anschlüsse:
   - keine -

  Kosten des Verbrauchs:
  Bei Arbeiten in genutzten baulichen Anlagen hat sich der Auftragnehmer mit der Hausverwaltung in Verbindung zu setzen und eine Erstattungsregelung zu treffen.

1. TERMINABLAUF
  Der Auftragnehmer hat unmittelbar nach Auftragserteilung mit der zuständigen Bauleitung verbindliche Ausführungstermine abzustimmen. Der Auftragnehmer hat einen Terminablaufplan zu erstellen, aus dem der Ablauf der gesamten, in der Leistungsbeschreibung enthaltenen Arbeiten zu ersehen ist. Als Zeiteinheit ist die Woche zu wählen. Die in der Bauzeit enthaltenen Unterbrechungen, wie Bauferien und dgl. sind zu beachten.

  Der Auftraggeber behält sich vor, im Auftragsschreiben das Ende der Ausführungsfrist und etwaige Einzelfristen datumsmäßig festzulegen.

1. ZUTRITT ZUR BAUSTELLE
  Zutritt zur Baustelle durch nicht an der Ausführung Beteiligte ist nur mit Genehmigung der Bauleitung zulässig. Eine Zustimmung schließt jedoch alle Haftungsansprüche aus.

1. LÄRMSCHUTZ
  Bei der Durchführung der Arbeiten ist das Bundesimmissionsschutzgesetz (aktuelle Fassung) zu beachten. Die Belästigung der benachbarten Anwohner und der, in den umliegenden Wohn- und Betriebsgebäuden tätigen Personen durch Staub und Lärmemissionen sind durch geeignete Maßnahmen zu minimieren.

1. ABFALLENTSORGUNG
  Die Entsorgung von Abfällen muss unter Beachtung des Kreislaufwirtschafts- und Abfallgesetzes erfolgen. Baustellenabfälle sind vom Zeitpunkt ihrer Entstehung an voneinander getrennt zu halten, soweit dies für ihre ordnungsgemäße Verwertung bzw. Entsorgung erforderlich ist. Sollten bei der Baumaßnahme Sonderabfälle (z.B. Teerpappe, behandelte Holzfensterrahmen, asbesthaltige Materialien, PAK-haltige Isolierungen o.ä.) anfallen, so müssen diese getrennt entsorgt werden. Sie dürfen nicht mit dem Bauschutt vermischt werden.
2. AUSFÜHRUNGSUNTERLAGEN DES AG
  Die Ausführungsunterlagen werden auf schriftlichen Antrag in 1-facher Ausfertigung unentgeltlich übergeben. Weitere Unterlagen werden gegen Erstattung der Selbstkosten zur Verfügung gestellt.

1. BAULEITUNG DES UNTERNEHMERS
  Der AN ist verpflichtet, die Baustelle für den Bereich seiner Leistungen durch einen Fachbauleiter überwachen zu lassen. Der Fachbauleiter hat während der Durchführung der vertraglichen Leistungen eine intensive Baustellenpräsenz zu gewährleisten. Er muß über eine der Aufgabe entsprechende abgeschlossene Fachausbildung und eine angemessene Baustellenpraxis verfügen. Der Fachbauleiter ist namentlich mit der Auftragsbestätigung zu benennen. Er darf nur in besonderen Fällen und nur mit Genehmigung des Auftraggebers ausgetauscht werden. Aus triftigen Gründen kann der AG jedoch die sofortige Ablösung verlangen.

1. ALLGEMEIN
  Eine Feststellung unsachgemäß ausgeführter Arbeiten, insbesondere Toleranzüberschreitungen der Vorhandwerker, die ein zulässiges Maß überschreiten, sind der Bauleitung vor Beginn der weiteren Arbeiten schriftlich anzuzeigen.

1. BAUTAGEBERICHTE
  Der AN ist verpflichtet, Bautageberichte zu führen und der Bauleitung wöchentlich unaufgefordert zu übergeben. Sie müssen die Anzahl und den Beruf der auf der Baustelle Beschäftigten, die ausgeführten Leistungen und besondere Vorkommnisse enthalten.

1. ORTSBESICHTIGUNG
  Der Bieter hat sich vor Angebotsabgabe Kenntnis von der Grundstücks- und Baustellensituation zu verschaffen. Aus Unkenntnis der örtlichen Situation gestellte Nachforderungen von Mehrkosten können nicht geltend gemacht werden und werden abgelehnt.

## SPEZIELLE VORBEMERKUNGEN
Sämtliche Maße sind zuvor am Bau zu nehmen, sofern keine Detailzeichnungen vorliegen.

Vor Ausführungsbeginn hat der Auftragnehmer mit dem Auftraggeber festzulegen, wo das zu verwendende Material auf der Baustelle gelagert werden kann, um gegenseitige Störungen der am Bau beteiligten Handwerker während der Bauausführung zu vermeiden.

Die Baustelle ist täglich zu reinigen, dies gilt auch für die Gerüstlagen. Der anfallende Schutt ist von den Gerüsten zu entfernen und auf Kosten des AN zu entsorgen.

Die gesamten Arbeiten sind vor der Maßnahme mit der BL zu besprechen. Hier ist vor allem die Koordination mit den anderen Gewerken genauestens abzusprechen.

Bei der gesamten Anlage handelt es sich um ein bauzeitliches Denkmal. Alle Veränderungen sind mit der Bauleitung und der Denkmalpflege abzustimmen.

Die Nutzung, Weiterleitung, Veröffentlichung von Bild-, Ton-, und Videomaterial der gesamten Baumaßnahme, der Mitarbeitern, der Anwohner, Nutzern und den umliegenden Bereichen ist ausnahmslos untersagt und bedarf einer schriftlichen Genehmigung durch den Bauherr!!!

Weitere Auskünfte erteilt der Architekt.

## 1. LEISTUNGSÜBERBLICK
1. LEISTUNGSÜBERBLICK STAHLBAUARBEITEN
- Baustelleneinrichtung
- Fußboden in der Gastronomie schützen
- Erstellung eines Restaurierungskonzepts, einer Bauteilöffnung, einer Werk- und Montageplanung etc.
- Demontage und Entsorgung der vorhandenen Glasscheiben
- Demontage und Einlagerung der denkmalgeschützten messingfarbenen Aluminiumprofile
- Denkmalgerechte Ergänzung fehlender oder schadhafter Profile
- Denkmalgerechte Oberflächenbehandlung und Oberflächenfinish der bestehenden messingfarbenen Aluminiumprofile
- Montage einer 2-fach-Isolierverglasung als VSG Goetheglas
- Montage der neu aufbereiteten Aluminiumprofile
- Dokumentation der ausgeführte Arbeiten und der gelieferten Bauteile

## 2. TERMINE
2. TERMINE

- Ausführungsbeginn:  29.09.2025
- Ausführungsende:  14.11.2025
- Planung und Vorbereitung:  3 Wochen vor Ausführungsbeginn

Weitere Informationen zu Ausführungsfristen siehe BVB.

## 3. GEWERKE
3. GEWERKE ZUR SANIERUNG DER STADTHALLE MÜLHEIM

- Verkehrssicherung: Verkehrssicherung des öffentlichen Straßenraumes und sonstige Baustelleneinrichtung

- Rohbauarbeiten: Baustelleneinrichtung, Mauerwerkssanierung, Ausbau und Lagerung des denkmalgeschützen Natursteinbelags, Unterfangung und Betonierung einer neuen Stahlbetondecke, Abdichtungs- sowie Entwässerungsarbeiten

- Stahlbauarbeiten: Sanierung der Stahl-Glas-Fassade, Wiedereinbau der Brüstungsgeländer

- Natursteinarbeiten: Wiedereinbau und Ergänzung des denkmalgeschützen Natursteinbelags, sonstige Ergänzungen im Bereich Naturstein

## 4. BAUTEILBESCHREIBUNG
4. BAUTEILBESCHREIBUNG STAHL-GLAS-FASSADE

Bei der zu sanierenden Fassade handelt es sich um eine Stahl-Glas-Fassade mit einer Höhe von ca. 5,62m und Breite von 13,5m. Die Fassade besteht aus vier Rundbögen, wird horizontal durch zwei Riegel geteilt und pro Rundbogen verlaufen zwei Pfosten in der Vertikalen.

Als Grundlage des Bestandszustands mit zusätzlichen Informationen bezüglich Materialität und Konstuktionsaufbau dient ein angehängtes Gutachten.

## 5. MASSNAHMENBESCHREIBUNG
5. MASSNAHMENBESCHREIBUNG

Der Sockel wird im Vorhinein durch das Gewerk Rohbau freigelegt.

Die messingfarbenen Aluminiumzierleisten und das darunter liegende messingfarbene Aluminiumblech der gesamten Fassade werden innen und außen demontiert und denkmalgerecht für den Wiedereinbau gelagert. Sie werden gereinigt und mit einem Oberflächenfinish versehen.

Die Glasscheiben werden lediglich unterhalb des waagerechten Koppelstoßes demontiert. Dies betrifft die beiden unteren, rechteckigen Reihen. Zur Abdeckung der Öffnungen werden einbruchhemmende und schlagregendichte Holzverschläge hergestellt und montiert.

Die nun offen liegenden Stahlprofile werden partiell gerichtet und offene Risse und Löcher werden verschlossen. Stark korrodierte oder geschädigte Profilbereiche werden ausgearbeitet bzw. entfernt.
Die Stahloberflächen werden entrostet, gereinigt und mit einem Korrosionsschutz versehen. Ein Ausgleichsprofil zum Bautiefenversatz wird eingelassen.
Der Flachstahl wird auf der Innenseite zur Aufnahme der neuen Glasscheiben gedoppelt.

Die bestehenden Glasscheiben werden durch eine 2-fach-Isolierverglasung ausgetauscht und versiegelt.
Das Sockelblech wird außen erneuert und innen gereinigt und beschichtet.

Analog zum historischen Bestand werden zwischen Stahlprofil und Aluminiumblech Holztrennstreifen angebracht. Das Aluminiumblech und die Zierleisten werden mithilfe von Befestigungsclipse an die Stahlprofile geschraubt.

## 6. HINWEISE DENKMALAMT
6. HINWEISE DENKMALAMT

Die Glasfassade ist während der Instandsetzungsarbeiten ohne Beschädigungen zu umbauen und zu schützen. Sie muss vor Ort fachgerecht im bestehenden Gesamtzustand dokumentiert und bearbeitet werden; ein vollständiger Ausbau ist nicht vorgesehen.

Stark korrodierte Einzelprofile im Bodenbereich dürfen bei Bedarf in begrenztem Umfang vor Ort fachgerecht ersetzt werden. Der genaue Umfang eines möglichen Materialaustauschs kann erst nach vollständiger Demontage der messingfarbenen Aluminiumleisten beurteilt werden. Eine Schadenskartierung dient dabei als Grundlage für die Abstimmung mit der Unteren Denkmalbehörde sowie dem LVR-ADR. Eine Freigabe durch die Untere Denkmalbehörde ist vor Beginn entsprechender Maßnahmen abzuwarten.

Die messingfarbenen Aluminiumleisten und -profile sind sorgfältig und ohne Beschädigung zu demontieren, zu nummerieren und ihre ursprüngliche Position zeichnerisch zu dokumentieren. Während der Arbeiten ist eine sachgerechte, trockene und frostfreie Lagerung sicherzustellen.

Nach Durchführung exemplarischer Reinigungsproben ist die oberflächenschonende Bearbeitung der Aluminiumleisten anhand von Musterflächen mit der Unteren Denkmalbehörde abzustimmen.

## 07 Stahlbauarbeiten

### Titel 01 Baustelleneinrichtung

**01.1 Baustelleneinrichtung**
*** Pauschalposition
Einrichten der vollständig betriebsfähigen Baustelleneinrichtung inkl. Anfuhr, Aufstellen und Unterhaltung aller zur Ausführung der nachfolgend beschriebenen Leistungen erforderlichen Geräte, Hebezeuge und Maschinen.

Die Einrichtungsflächen sind nach Absprache und Vorgabe der Bauleitung einzurichten. Nach Abschluss der Arbeiten ist die Einrichtungsfläche sauber und im Originalzustand wiederherzustellen.

Vorhaltung über die Dauer der in diesem LV beschriebenen Leistungen.
Menge: 1,000 psch

**01.2 Fußboden schützen**
Vollflächiges Abdecken des raumseitigen Fußbodens im Bereich der Fassade zum Schutz vor Verunreinigungen und mechanischen Beschädigungen einlagig mit Malervlies min. 250g /m² und einlagig mit Spanplatte, Stärke min. 12 mm, einschl. dem Vorhalten und dem Beseitigen nach Abnahme der Bauleistungen.
Die Stöße der Abdeckplatten sind mit Klebeband abzukleben. Heizungsschächte sind ebenfalls zu schützen
Menge: 18,500 m2

**01.3 Alu-Rollgerüst**
*** Bedarfsposition ohne GB
Lieferung, Vorhaltung, Umbau und Wiederaufbau eines Alu-Rollgerüsts für die im LV beschriebenen Arbeiten ab einer Bearbeitungshöhe höher 3,50m. Das Rollgerüst kommt auf der Belagsfläche des Innenraumgerüsts für die Arbeiten an den Gewölbedecken etc. zum Einsatz.
Menge: 1,000 St

### Titel 02 Planung und Vorbereitung

**02.1 Restaurierungskonzept**
Erstellen eines Konzepts zur Restaurierung der historischen Glasfassade an der Stadthalle in Mülheim, welches den strukturierten Aufbau mit ausführlicher Auflistung, Beschreibung und Bepreisung aller Bearbeitungsschritte beinhaltet.
Menge: 1,000 St

**02.2 Bauteilöffnung Glasaufmaß**
Für das Glasaufmaß sind die messingfarbenen Aluminiumzierleisten und die Glashalteleisten zu demontieren und nach dem Aufmaß wieder zu montieren.
Menge: 1,000 St

**02.3 Werk- und Montageplanung**
Alle wesentlichen Details sind in der Werk- und Montageplanung aufzunehmen, insbesondere:

1. Elementgrößen, Baulängen, Bauform,
2. Elementanordnung,
3. Elementnummerierung,
4. Bestehende Befestigungspunkte,
5. Verbindungspunkte, Verbindungsmittel,
6. Stoß- oder Schrägblattverbindungen,
7. Sonstige Besonderheiten,
8. Produktdatenblätter von allen Materialien, inkl. Beschichtungssystem, Befestigungsteilen usw.

inkl. Prüfzeugnisse/Zulassungen/Eignungsnachweise.

Ebenfalls müssen alle Datenblätter zu Produkten vor Ausführung oder Bestellung von der Objektüberwachung freigegeben werden. Nicht freigegebene Produkte oder Verfahren dürfen nicht verwendet werden.

Ebenfalls sind dazu vorher die Muster vorzulegen, ggf. auch mehrere Muster, falls dies angefordert wird.

Die vorgenannte Werkplanung ist der Objektüberwachung als pdf-Dateien zu übergeben.

Im Zuge der Bauausführung wird es weitere Termine mit der Denkmalbehörde geben, dort abgestimmte Festlegungen sind zu berücksichtigen. Soweit neue Leistungen erforderlich sind oder werden soweit notwendig ggf. Zusatzaufträge erfolgen.
Menge: 1,000 St

**02.4 Statischer Nachweis**
*** Pauschalposition
Erstellen eines statischen Nachweises über die neue Verglasung sowie eines Standsicherheitsnachweises der bestehenden Konstruktion in 2-facher Ausfertigung.

Eine Ausfertigung der Unterlagen ist auf der Baustelle vorzuhalten, eine weitere dem Auftraggeber vor Arbeitsbeginn zu übergeben.
Menge: 1,000 psch

**02.5 Glasmuster**
Handmuster der ausgeschriebenen Glasflächen liefern.

Glas:
2-Fach-Isolierverglasung
VSG Goetheglas 4mm/PVB0,76/Floatglas 4mm SZR 8mm
VSG Floatglas 4mm/PVB0,76/Floatglas 4mm

Fabrikat: SCHOTT Restaurierungsglas
Typ:  Goetheglas

Abmessung: ca. 20 x 30 cm
Menge: 4,000 St

**02.6 Profilmuster**
Handmuster der durch die Denkmalbehörde festgelegten messingfarbenen Aluminiumprofile liefern.

Abmessung: ca. 5 x 30 cm
Menge: 4,000 St

### Titel 03 Demontagearbeiten

**03.1 Stahlgeländer demontieren**
Stahlgeländer außen vor der Glasfassade nummerieren, demontieren und denkmalgerecht verpacken, einschl. trockene und witterungsgeschützte Lagerung bis zum Wiedereinbau.
Menge: 4,000 St

**03.2 Aluminiumzierleisten demontieren**
Messingfarbene Zierleisten aus Aluminium nummerieren, demontieren und denkmalgerecht verpacken, einschl. trockene und witterungsgeschützte Lagerung bis zum Wiedereinbau.

Ausbauort: innen und außen

Abrechnung über lfdm.
Menge: 475,000 m

**03.3 Aluminiumflachprofil demontieren**
Messingfarbenes Flachprofil aus Aluminium zwischen Zierleisten und Holztrennstreifen nummerieren, demontieren und denkmalgerecht verpacken, einschl. trockene und witterungsgeschützte Lagerung bis zum Wiedereinbau.

Ausbauort: innen und außen

Abrechnung über lfdm.
Menge: 300,000 m

**03.4 Winkelglasleisten demontieren**
Winkelglasleisten nummerieren, demontieren und denkmalgerecht verpacken, einschl. trockene und witterungsgeschützte Lagerung bis zum Wiedereinbau.

Ausbauort: innen und außen

Abrechnung über lfdm.
Menge: 475,000 m

**03.5 Glasscheiben demontieren**
Glasgewichte sind zu berücksichtigen. Glasscheiben demontieren und fachgerecht entsorgen. Ein entsprechender Entsorgungsnachweis ist zu führen.

Kitt- bzw. Silikonfugen beidseitig einschneiden. Glas demontieren und zum Abtransport verladen. Kitt- und Silikonreste rückstandslos entfernen.

8 Stk. ca. 800 x 2100 mm
4 Stk. ca. 1200 x 2100 mm
3 Stk. ca. 600 x 2100 mm
8 Stk. ca. 800 x 500 mm
4 Stk. ca. 1200 x 500 mm
3 Stk. ca. 600 x 500 mm
Menge: 1,000 St

**03.6 Befestigungsclipse demontieren**
Befestigungsclipse der Aluminiumleisten bestehend aus Federklammer und Befestigungsschraube behutsam demontieren, einschl. trockene und witterungsgeschützte Lagerung bis zum Wiedereinbau.

Stark beschädigte Befestigungsclipse sind fachgerecht zu entsorgen. Ein entsprechender Entsorgungsnachweis ist zu führen.
Menge: 750,000 St

**03.7 Holztrennstreifen demontieren**
Holztrennstreifen zwischen Rohrtragkonstruktion und Aluminiumleisten demontieren und fachgerecht entsorgen. Ein entsprechender Entsorgungsnachweis ist zu führen.

Ausbauort: innen und außen

Abrechnung über lfdm.
Menge: 300,000 m

**03.8 Aluminiumblech demontieren**
Aluminiumblech im Sockelbereich nummerieren, demontieren und denkmalgerecht verpacken, einschl. trockene und witterungsgeschützte Lagerung bis zum Wiedereinbau.

Stark beschädigte Aluminiumbleche sind fachgerecht zu entsorgen. Ein entsprechender Entsorgungsnachweis ist zu führen.

Ausbauort: innen und außen

Abrechnung über lfdm.
Menge: 30,000 m

**03.9 Holzverschlag herstellen**
Holzverschlag mit OSB Platten, Stärke mind. 22 mm, sowie einer Stahlplatte, Stärke mind. 1,5 mm und Kanthölzern einbruchhemmend und schlagregendicht, inkl. Folie als Wetterschutz liefern, herstellen, vorhalten und nach der Beendigung der Bauleistung beseitigen.

8 Stk. ca. 800 x 2100 mm
4 Stk. ca. 1200 x 2100 mm
3 Stk. ca. 600 x 2100 mm
8 Stk. ca. 800 x 500 mm
4 Stk. ca. 1200 x 500 mm
3 Stk. ca. 600 x 500 mm
Menge: 1,000 St

### Titel 04 Restaurierungsarbeiten

**04.1 Stahlprofile richten, Gehrungen/Löcher schließen**
Einige Profile und Gehrungen müssen leicht gerichtet, Risse und Löcher verschlossen werden.

Größe der Risse: Löcher max. 100 x 100 mm

Preis inkl. Materialanteil.
Menge: 10,000 St

**04.2 Korrodierte Profile ergänzen**
Ersatz stark korrodierter oder geschädigter Profilbereiche durch Ausarbeiten oder Entfernung massiver Schadstellen im Profilbereich der Stahlrahmen und passgenauer Ergänzungen mit profilierten Passstücken durch entsprechend festgelegte Verbindungstechniken. Die Ersatzstücke sind durch eigene Herstellung passgenau herzustellen und einzusetzen. Die anfallenden Schweißnähte sind oberflächenbündig zum Bestand abzuschleifen.

Länge: bis 300 mm

Preis je Profilaustausch.
Menge: 15,000 St

**04.3 Flachstahl aufdoppeln**
Bestehende Konstruktion zur Aufnahme des neuen Glases auf der Innenseite mit Flachstahl verstärken.

Abmessung: ca. 35 x 8 mm

Abrechnung über lfdm.
Menge: 150,000 m

**04.4 Holztrennstreifen herstellen**
Holztrennstreifen (Holzfaserplatte) analog zu historischem Bestand neu herstellen.

Abmessung: ca. 35 x 4 mm

Abrechnung über lfdm.
Menge: 300,000 m

**04.5 Befestigungsclipse herstellen**
Stark beschädigte Befestigungsclipse bestehend aus Federklammer und Befestigungsschraube entsprechend dem Bestand neu herstellen.

Abrechnung nach tatsächlich benötigter Stückzahl.
Menge: 350,000 St

**04.6 Edelstahlblech Sockel außen herstellen**
Anthrazitfarbenes Edelstahlblech im Sockelbereich außen, blank und kratzerfrei herstellen.

Abmessung: ca. 100 x 2 mm

Abrechnung über lfdm.
Menge: 15,000 m

### Titel 05 Oberflächenbehandlung

**05.1 Stahloberflächen reinigen**
*** Bezugsbeschreibung
Die freigelegten Stahloberflächen sind vollständig zu entrosten und so zu reinigen, dass sie eine fachgerecht vorbereitete Oberfläche für eine neue Beschichtung darstellen.
Bauzeitliche Fassungsbefunde sind an den exemplarisch untersuchten Stellen im weiteren Arbeitsprozess so zu sichern, dass sie bei der Maßnahme nicht weiter reduziert oder beschädigt werden und somit der Nachwelt als Primärdokumente erhalten werden können. Alle Arbeiten sind sorgfältig auszuführen.

Einzusetzende Reinigungstechnik:
Die Aufgabenstellung kann nach vorheriger Festlegung durch die Fachbauleitung in Abstimmung mit der Denkmalpflege erfolgen.

Für die händische Entfernung der Beschichtungen und der Korrosionen sind geeignete Pinsel- oder Zopfbürsten einzusetzen. Die abgenommenen Anhaftungen, Korrosionen und Beschichtungen sind fachgerecht zu entsorgen.

Nach Erfordernis und in Ankündigung durch die Fachbauleitung sind als Referenz für den zu erzielenden Reinigungsgrad Musterflächen anzulegen. Die Aufwendungen für die Bemusterungen sind in die Einheitspreise einzukalkulieren.

Die vom AN eingesetzte Reinigungstechnik ist der Fachbauleitung in einem abgestimmten Termin in praktischer Ausführung in allen Arbeitsgängen vorzustellen und zur weiteren Ausführung bzw. Verwendung freizugeben. Die einzelnen Arbeitsschritte sind anschließend fotografisch zu dokumentieren.
Menge: 42,000 m2

**05.2 wie zuvor jedoch: Stahlgeländer**
*** wie Position 05.1
Oberflächenfinish nach Bemusterung und Freigabe der Bauleitung/Denkmalpflege herstellen.
Menge: 4,000 St

**05.3 wie zuvor jedoch: Aluminiumzierleisten**
*** wie Position 05.1
Eloxieren der Aluminiumoberflächen nach Bemusterung und Freigabe der Bauleitung/Denkmalpflege.

Farbton: Messing

Abrechnung über lfdm.
Menge: 475,000 m

**05.4 Aluminiumzierleiste polieren**
*** Bedarfsposition ohne GB
Aluminiumoberfläche der Zierleisten parallel zur Einbaurichtung in Korn 240 schleifen.

Abrechnung über lfdm.
Menge: 475,000 m

**05.5 wie zuvor jedoch: Aluminiumflachprofil**
*** wie Position 05.1
Eloxieren der Aluminiumoberflächen nach Bemusterung und Freigabe der Bauleitung/Denkmalpflege.

Farbton: Messing

Abrechnung über lfdm.
Menge: 300,000 m

**05.6 Aluminiumflachprofil polieren**
*** Bedarfsposition ohne GB
Aluminiumoberfläche des Flachprofils parallel zur EInbaurichtung in Korn 240 schleifen.

Abrechnung über lfdm.
Menge: 300,000 m

**05.7 wie zuvor jedoch: Aluminiumflachprofil Sockel innen**
*** wie Position 05.1
Eloxieren der Aluminiumoberflächen nach Bemusterung und Freigabe der Bauleitung/Denkmalpflege.

Farbton: Messing

Abrechnung über lfdm.
Menge: 15,000 m

**05.8 Aluminiumflachprofil Sockel innen polieren**
*** Bedarfsposition ohne GB
Aluminiumoberfläche des Sockelflachprofils innen parallel zur Einbaurichtung in Korn 240 schleifen.

Abrechnung über lfdm.
Menge: 15,000 m

**05.9 Korrosionsschutzbeschichtung und Farbauftrag**
Die Elemente der Stahlrahmenkonstruktion sind nach der Entrostung mit einem Korrosionsschutz zu versehen. Die Oberflächen müssen vor dem Auftrag der Korrosionsschutzbeschichtung frei von Schlacke, Ölen und Fetten sein. Der Anstrichaufbau ist in hoher Ausführungsqualität durchzuführen.

Das auf den Eisenteilen neu zu applizierende Korrosionsschutzsystem sollte auf das Oberflächenreinheitsgrad abgestimmt sein und gemäß DIN EN 12944 für Korrosivitätskategorie C3 zertifiziert sein. Die Produkte sind vor der Verwendung im Detail mit der Bauleitung/Denkmalpflege abzustimmen. Dazu sind Produktdatenblätter einzureichen.

Folgende Schichten sollen aufgebracht werden:
1x Kriechöl penetrieren
2x Grundierung Dickschicht

Produkt Korrosionsschutz:

Angebotenes Fabrikat:
'.........'
(vom Bieter einzutragen)
Menge: 42,000 m2

**05.10 Zierleiste beschichten**
Oberflächenfinish der Aluminiumbauteile nach Freigabe der Bauleitung/Denkmalpflege mit mikrokristallinem Wachs konservieren.

Abrechnung über lfdm.
Menge: 475,000 m

**05.11 Flachprofil beschichten**
Oberflächenfinish der Aluminiumbauteile nach Freigabe der Bauleitung/Denkmalpflege mit mikrokristallinem Wachs konservieren.

Abrechnung über lfdm.
Menge: 300,000 m

**05.12 Flachprofil Sockel innen beschichten**
Oberflächenfinish der Aluminiumbauteile innen nach Freigabe der Bauleitung/Denkmalpflege mit mikrokristallinem Wachs konservieren.

Abrechnung über lfdm.
Menge: 15,000 m

### Titel 06 Montage

**06.1 Glasmontage**
Glashalteleiste raumseitig aufgrund der Glasscheibenstärke neu positionieren und befestigen. Vorlegeband auf Glasanschlag und Glashalteleisten kleben, Gläser in Rahmen einsetzen.

Glas:
2-Fach-Isolierverglasung
VSG Goetheglas 4mm/PVB0,76/Floatglas 4mm SZR 8mm
VSG Floatglas 4mm/PVB0,76/Floatglas 4mm

Fabrikat: SCHOTT Restaurierungsglas
Typ:  Goetheglas

8 Stk. ca. 800 x 2100 mm
4 Stk. ca. 1200 x 2100 mm
3 Stk. ca. 600 x 2100 mm
8 Stk. ca. 800 x 500  mm
4 Stk. ca. 1200 x 500 mm
3 Stk. ca. 600 x 500 mm
Menge: 1,000 St

**06.2 Glasversiegelung**
Beidseitige Versiegelung der Glasscheibe mittels Silikon. Farbton nach Angabe der Bemusterung/Bauleitung.

Abrechnung über lfdm.
Menge: 290,000 m

**06.3 Holztrennstreifen montieren**
Holztrennstreifen auf Rohrkonstruktion montieren.

Einbauort: innen und außen

Abrechnung über lfdm.
Menge: 300,000 m

**06.4 Aluminiumblech Sockel innen montieren**
Messingfarbene Aluminiumbleche im Sockelbereich innen mittels ursprünglicher Befestigungstechnik neu befestigen.

Abrechnung über lfdm.
Menge: 15,000 m

**06.5 Edelstahlblech Sockel außen montieren**
Edelstahlbleche im Sockelbereich außen mittels ursprünglicher Befestigungstechnik neu befestigen.

Abrechnung über lfdm.
Menge: 15,000 m

**06.6 Aluminiumflachprofile montieren**
Messingfarbene Aluminiumflachprofile montieren.

Einbauort: innen und außen

Abrechnung über lfdm.
Menge: 300,000 m

**06.7 Befestigungsclipse montieren**
Befestigungsclipse bestehend aus Federklammer und Befestigungsschraube montieren.
Menge: 350,000 St

**06.8 Aluminiumabdeckprofile montieren**
Messingfarbene Aluminiumabdeckprofile montieren.

Einbauort: innen und außen

Abrechnung über lfdm.
Menge: 475,000 m

**06.9 Ausgleichsprofil Bautiefenversatz montieren**
Ausgleichsprofil für den Bautiefenversatz montieren.

Abrechnung über lfdm.
Menge: 15,000 m

**06.10 Vorrichtung Stahlgeländer herstellen und montieren**
Vorrichtung Stahlgeländer bestehend aus einer Fußplatte und einem Stift zur Befestigung des Stahlgeländers herstellen, liefern und auf die Stahlbetondecke montieren.

Nach der Montage erfolgt die Abdichtung der Vorrichtung über das Gewerk Rohbauarbeiten. Erst nach Abschluss der Abdichtungsarbeiten kann die Befestigung des Stalgeländers erfolgen.
Menge: 16,000 St

**06.11 Stahlgeländer montieren**
Stahlgeländer wiedereinbauen und montieren.
Menge: 4,000 St

### Titel 07 Dokumentation

**07.1 Dokumentation der ausgeführten Arbeiten**
Erstellen einer fachgerechten Dokumentation über die ausgeführten Arbeiten inkl. Fotodokumentation.

Die Dokumentation wird 2-fach in Papierform sowie digital als pdf-Datei mit der Schlussrechnung eingereicht.

Der gesamte Ablauf der Sanierungsarbeiten bezogen auf die durchzuführenden Einzelmaßnahmen ist durch den AN zu dokumentieren. Diese Dokumentation setzt sich aus folgenden Teilen zusammen:

- Die Dokumentation umfasst die erschöpfende Beschreibung der ausgeführten Maßnahmen unter exakter Benennung der verwendeten Materialien und Ausführungstechniken (Der Dokumentation sind Produktdatenblätter sämtlicher verwendeter Materialien beizufügen). Sämtliche Leistungen sind durch exemplarische Fotos in ihren einzelnen Arbeitsschritten zu dokumentieren.
- Die Kartierungen enthalten die Einzeichnungen wesentlicher Sanierungsmaßnahmen, so dass Inhalte und Lokalisierungen der einzelnen Maßnahmen möglich sind. Die Kartierungen sind in einigen Positionen geforderte Leistungsnachweise und können in überarbeiteter Form auch Bestandteil der Dokumentation werden.
- Die Dokumentation ist Abrechnungsgrundlage und mit der Schlussrechnung einzureichen.
- Lieferung: Die Dokumentation ist in dreifacher Ausfertigung in je einem Aktenordner (DIN A4) zusammenzustellen und dem Auftraggeber nach Abschluss der Dachsanierung (max. 21 Tage) zu übergeben; zusätzlich ist eine Ausfertigung als Daten CD bzw. auf USB-Stick zu liefern.
- Fotos, Zeichnungen etc. dürfen vom Auftragnehmer nicht weiter kommerziell genutzt werden.
Menge: 1,000 St

**07.2 Dokumentation aller gelieferten Bauteile**
Dokumentation für alle Ausführungen und gelieferten Bauteile
als Revisionsunterlage.
Menge: 1,000 St

### Titel 08 Stundenlohnarbeiten

**08.1 Facharbeiterstunden zum Nachweis**
Arbeitsstunden eines Facharbeiters zur Ausführung im LV nicht vorgesehener Leistungen, inkl. aller Lohnnebenkosten und aller Nebenkosten für Kleingeräte, An- und Abfahrt sowie sonstiger Nebenkosten.
Ausführung nur nach vorheriger schriftlicher Genehmigung durch die Bauleitung. Stundenlohnnachweise sind innerhalb von 3 Werktagen nach Ausführung der Arbeiten der Bauleitung zur Anerkennung vorzulegen.
Menge: 20,000 h

**08.2 Stunden eines Helfers zum Nachweis**
Arbeitsstunden eines Hilfsarbeiters zur Ausführung im LV nicht vorgesehener Leistungen, inkl. aller Lohnnebenkosten und aller Nebenkosten für Kleingeräte, An- und Abfahrt sowie sonstiger Nebenkosten.
Ausführung nur nach vorheriger schriftlicher Genehmigung durch die Bauleitung. Stundenlohnnachweise sind innerhalb von 3 Werktagen nach Ausführung der Arbeiten der Bauleitung zur Anerkennung vorzulegen.
Menge: 20,000 h

**08.3 Stunden eines Auszubildenen im 3. Lehrjahr zum Nachweis**
Arbeitsstunden eines Auszubildenen im 3. Lehrjahr zur Ausführung im LV nicht vorgesehener Leistungen, inkl. aller Lohnnebenkosten und aller Nebenkosten für Kleingeräte, An- und Abfahrt sowie sonstiger Nebenkosten.
Ausführung nur nach vorheriger schriftlicher Genehmigung durch die Bauleitung. Stundenlohnnachweise sind innerhalb von 3 Werktagen nach Ausführung der Arbeiten der Bauleitung zur Anerkennung vorzulegen.
Menge: 20,000 h

**08.4 Kleingeräteeinsatz**
Tagespauschale für Kleingeräte und Handmaschinen bis 11 kg für die Stundenlohnarbeiten wie z.B. Stemmhammer, Handkreissäge, Kettenstämmer, Motorsäge, Tigersäge etc.
Abrechnung als Tagespauschale je Kleingerät inkl. Verbrauchsmaterial.
Grundlage für eine Tagespauschale sind mind. 8,00 nachgewiesene Facharbeiterstunden. Weniger Stunden wirken sich anteilig auf die Pauschale aus: 4,00 h = 0,5 usw.
Menge: 10,000 St

**08.5 An- und Abfahrtspauschale pro Tag für reine Stundenlohnarbeiten**
*** Pauschalposition
Pauschale für An- und Abfahrt pro Tag. Abrechnung bei reinem Arbeitseinsatz für unvorhergesehene Stundenlohnarbeiten.
Menge: 1,000 psch
